# Herstellen von Schutzeinrichtungen im Mittelstreifen
Angebotsaufforderung (GAEB 90, DA83)
Vergabenummer: A022690026750
Eröffnung: 22.05.26 00:00
Ende der Zuschlagsfrist: 05.06.26
Währung: EUR
Auftraggeber: Bundesrepublik Deutschland vertreten durch

## Herstellen von Schutzeinrichtungen im Mi
Datum: 07.05.26

### Abschnitt 01 Betonschutzwand im Mittelstreifen

#### Unterabschnitt 01.01 Baustelle einrichten/räumen

**01.01.0010 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.01.0020 Baustelle räumen Sämtl. LV-Abschn.**
StL-Nr. 21910111201
Baustelle von allen Geräten, Anlagen, Einrichtungen und
dgl. räumen. Benutzte Flächen und Wege entsprechend dem
ursprünglichen Zustand herrichten. Soweit nicht für
bestimmte Leistungen für das Räumen der Baustelle gesonderte Positionen im Leistungsverzeichnis enthalten
sind, gilt die Pauschale
für alle Leistungen sämtlicher Abschnitte des Leistungsverzeichnisses.
Menge: 1,000 Psch
Zuordnung: 101

#### Unterabschnitt 01.02 Abbau von Schutzeinrichtungen

**01.02.0010 AEK aus Beton abbauen Unterlagen AG*Teile verwerten**
StL-Nr. 221129017050010
Anfangs-/Endkonstruktion (AEK) aus Beton abbauen.
AEK nach Unterlagen des AG.
Konstruktionsteile nach Wahl des AN verwerten.
Menge: 1,000 St
Zuordnung: 129

#### Unterabschnitt 01.03 Herstellen von Schutzeinrichtungen

**01.03.0010 SE im Mittelstreifen herstellen Beton*min. H2*max. W2 max. B*eins. getr. Wirk. HB 1*o.gel.u.formag.T.**
StL-Nr. 22112910721223110
Schutzeinrichtung (SE) im Mittelstreifen einschließlich
erforderlicher systembedingter Arbeiten herstellen.
Regelquerschnitt nach Unterlagen des AG. SE nach den
"Technischen Kriterien für den Einsatz von Fahrzeug-
Rückhaltesystemen in Deutschland".
SE aus Beton.
Aufhaltestufe mindestens H2.
Wirkungsbereichsklasse maximal W2.
Anprallheftigkeitsstufe maximal B.
Einseitige Schutzeinrichtung mit getrennter Wirkung
einseitig aufgestellt. Abgerechnet wird die Baulänge
für die einseitige Aufstellung.
Aufstellung in Boden, Homogenbereich HB 1 - FRS.
Schutzeinrichtung ohne gelöste Teile mit einer Masse
größer 2 kg im Anprallversuch nach DIN EN 1317. Schutzeinrichtung ohne formaggressive Teile.
Menge: 200,000 m
Zuordnung: 129

**01.03.0020 SE im Mittelstreifen herstellen Beton*min. H2*max. W3 max. B*eins. getr. Wirk. MÜF*o.gel.u.formag.T.**
StL-Nr. 22112910721323310
Schutzeinrichtung (SE) im Mittelstreifen einschließlich
erforderlicher systembedingter Arbeiten herstellen.
Regelquerschnitt nach Unterlagen des AG. SE nach den
"Technischen Kriterien für den Einsatz von Fahrzeug-
Rückhaltesystemen in Deutschland".
SE aus Beton.
Aufhaltestufe mindestens H2.
Wirkungsbereichsklasse maximal W3.
Anprallheftigkeitsstufe maximal B.
Einseitige Schutzeinrichtung mit getrennter Wirkung
einseitig aufgestellt. Abgerechnet wird die Baulänge
für die einseitige Aufstellung.
Aufstellung in Mittelstreifenüberfahrt nach Unterlagen
des AG.
Schutzeinrichtung ohne gelöste Teile mit einer Masse
größer 2 kg im Anprallversuch nach DIN EN 1317. Schutzeinrichtung ohne formaggressive Teile.
Menge: 276,000 m
Zuordnung: 129

**01.03.0030 SE im Mittelstreifen herstellen Beton*min. H2*max. W2 max. C*eins. getr. Wirk.*o.gel.u.formag.T.**
StL-Nr. 22112910721233910
Schutzeinrichtung (SE) im Mittelstreifen einschließlich
erforderlicher systembedingter Arbeiten herstellen.
Regelquerschnitt nach Unterlagen des AG. SE nach den
"Technischen Kriterien für den Einsatz von Fahrzeug-
Rückhaltesystemen in Deutschland".
SE aus Beton.
Aufhaltestufe mindestens H2.
Wirkungsbereichsklasse maximal W2.
Anprallheftigkeitsstufe maximal C.
Einseitige Schutzeinrichtung mit getrennter Wirkung
einseitig aufgestellt. Abgerechnet wird die Baulänge
für die einseitige Aufstellung.
Aufstellung 'auf vorhandenem Fundament nach Unterlagen
des AG, inkl. 1 St. Passelement aufgrund vorgegebener
Länge,'
Schutzeinrichtung ohne gelöste Teile mit einer Masse
größer 2 kg im Anprallversuch nach DIN EN 1317. Schutzeinrichtung ohne formaggressive Teile.
Menge: 16,800 m
Zuordnung: 129

**01.03.0040 ÜK/ÜE an vorhand. FRS herst. (Zul.)**
StL-Nr. 2211291379909
Übergangskonstruktion (ÜK) oder Übergangselement (ÜE)
an vorhandenes Fahrzeugrückhaltesystem (FRS) einschließlich erforderlicher systembedingter Arbeiten herstellen. Vergütet wird der Mehraufwand gegenüber der Herstellung der angegebenen Position als Zulage. ÜK/ÜE
nach den "Technischen Kriterien für den Einsatz von
Fahrzeug-Rückhaltesystemen in Deutschland".
Zulage zu OZ 'vorher'
ÜK/ÜE an 'an vorhandene SE Beton auf Bauwerk BSWF Typ
SB 90 BW, H2, SE-1059'
Aufstellung 'in Boden, Homogenbereich HB 1 - FRS.
Bauseitige Leistungen:
- erf. Verkehrssicherung
- Unterlage aus Mineralgemisch mit Splittfeinplanie auf
12 cm ab FOK abgezogen
- Hinterfüllung aus
Mineralgemisch als Rückenstütze'
Menge: 1,000 St
Zuordnung: 129

**01.03.0050 ÜK/ÜE für FRS herstellen (Zulage)*ÜK/ÜE H2 auf H2 HB 1**
StL-Nr. 221129132979901
Übergangskonstruktion (ÜK) oder Übergangselement (ÜE)
für Fahrzeug-Rückhaltesystem (FRS) einschließlich erforderlicher systembedingter Arbeiten herstellen. Vergütet wird der Mehraufwand gegenüber der Herstellung
der angegebenen Position als Zulage. ÜK/ÜE nach den
"Technischen Kriterien für den Einsatz von Fahrzeug-
Rückhaltesystemen in Deutschland".
Zulage zu OZ '01.03.0010'
ÜK/ÜE von H2 auf H2.
ÜK/ÜE von OZ '01.03.0010'
ÜK/ÜE auf OZ '01.03.0020'
Aufstellung in Boden, Homogenbereich HB 1 - FRS.
Menge: 4,000 St
Zuordnung: 129

**01.03.0060 ÜK/ÜE an vorhand. FRS herst. (Zul.)**
StL-Nr. 2211291379909
Übergangskonstruktion (ÜK) oder Übergangselement (ÜE)
an vorhandenes Fahrzeugrückhaltesystem (FRS) einschließlich erforderlicher systembedingter Arbeiten herstellen. Vergütet wird der Mehraufwand gegenüber der Herstellung der angegebenen Position als Zulage. ÜK/ÜE
nach den "Technischen Kriterien für den Einsatz von
Fahrzeug-Rückhaltesystemen in Deutschland".
Zulage zu OZ '01.03.0010'
ÜK/ÜE an 'vorhandene SE Stahl, Super-Rail Eco, SE-1012'
Aufstellung 'in Boden, Homogenbereich HB 1 - FRS
bauseitige Leistungen:
- erf. Verkehrssicherung
- für den Betonanteil: Unterlage aus Mineralgemisch mit
Splittfeinplanie auf 30 cm ab FOK abgezogen
- für den Stahlanteil: Bankett
- Hinterfüllung aus Mineralgemisch als Rückenstütze'
Menge: 3,000 St
Zuordnung: 129

**01.03.0070 Fugenabdichtung herstellen**
Vertikale Fugenabdichtung umlaufend zwischen den BSWF
Elementen herstellen.
Ausführung gem. Einbauhandbuch des AN.
Abrechnung erfolgt nach Stück Fuge
Bauseitige Leistungen:
- erf. Verkehrssicherung
Menge: 36,000 St

USt %: 19,00
